# Psch. Erhaltung FB BAB - BO
Angebotsaufforderung (GAEB DA XML 3.2, DA83)
Projekt: A-P0906-00
Währung: EUR
Nebenangebote zugelassen: ja
Auftraggeber: Autobahn GmbH des Bundes, Niederlassung Westfalen (Hamm), Außenstelle Bochum, AdB-NL Westf., Ast.Bochum, Philippstr.3, 44803 Bochum, Philippstraße 3, 44803 Bochum, E-Mail bochum@autobahn.de
Erstellt mit: GXML Toolbox V3.3 R20230829, iTWO_64 V25.0.650, 12.05.2026

## 1 A1/A2 AK Kamener Kreuz Landschaftsbau u. pflege
Datum: 12.05.2026

### Abschnitt 00 Landschaftspflege

WaGr: 99_99_01

#### Unterabschnitt 00.00 Düngung der Blühstreifen 2026

**00.00.0001 Dünger für Bodendeckerflächen lief. NPKMg-Dünger*Langz. 6 Monate**
StL-Nr. 2110712011
Dünger für Bodendecker- und Staudenfläche liefern.
NPKMg-Dünger, mind. 14 v.H. N, chloridarm.
Dünger mit Langzeitwirkung, umhüllt, 6 Monate.
Menge: 280,000 kg
Leistungsbereichkatalog: 107

**00.00.0002 Dünger ausbringen steiler 1:3*Mittelstr./Schutz NPKMg-Dünger*20 g/m2 Bodendecker**
StL-Nr. 2110712622010102
Dünger ausbringen. Dünger liefern wird gesondert
vergütet.
Neigung der Fläche steiler 1:3.
Fläche = Mittelstreifen mit Schutzplanken.
NPKMg-Dünger, mind. 14 v.H. N, chloridarm.
Ausbringmenge = 20 g/m2.
Vegetation = Bodendecker- und Staudenfläche.
Menge: 280,000 kg
Leistungsbereichkatalog: 107

#### Unterabschnitt 00.01 Jungbaumpflege 2026

**00.01.0001 Erziehungsschn. an Jungbaum durchf.*Baumhöhe ü. 4-6 m Stammh. ü. 2,2-3m*Kronen-DU ü. 3-5m auf Astring schn.*ungeschnitten schlanker Schnitt**
StL-Nr. 2110772892231110
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'von 5m bis über 100m entfernt von befestigter Straße'

Baumhöhe über 4,00 m bis 6,00 m.
Stammhöhe über 2,20 m bis 3,00 m.
Kronendurchmesser über 3,00 m bis 5,00 m.
Äste des unteren Astkranzes zur Stammverlängerung auf
Astring entfernen.
Pflegezustand = bisher ungeschnitten.
Schnittmethode = schlanker Schnitt zur Förderung der
Terminale, nach Unterlagen des AG.
Menge: 60,000 St
Leistungsbereichkatalog: 107

#### Unterabschnitt 00.02 Blühstreifenpflege 2026

*Hinweis: Erhöhter Aufwand durch Starken Bewuchs*
es ist beim ersten Pflegegang OZ 00.00.0001.
mit erhöhten Pflegeaufwand zu rechen, durch starken Aufwuchs von Brombereen und Brenneseln, sowie unerwünschtes Wildkraut.

**00.02.0001 Bodendeckerfläche pflegen steiler 1:3 1. Pflegegang*Unterhalt.pflege hacken, Geh. ent.**
Bodendeckerfläche pflegen. Unerwünschten Aufwuchs aufnehmen und nach Wahl des AN verwerten.
Neigung der Fläche steiler 1:3.
Bodendeckerfläche gesamtes Autobahnkreuz Kamen innerhalb der Fahrbahnen
Erster Pflegegang.
Während der Entwicklungspflege.
Fläche hacken und jäten, unerwünschte Gehölze und Wildkräuter mit Wurzeln entfernen.
Menge: 14000,000 m2
Leistungsbereichkatalog: 107

**00.02.0002 Bodendeckerfläche pflegen steiler 1:3 2. Pflegegang*Unterhalt.pflege hacken, Geh. ent.**
Bodendeckerfläche pflegen. Unerwünschten Aufwuchs aufnehmen und nach Wahl des AN verwerten.
Neigung der Fläche steiler 1:3.
Bodendeckerfläche gesamtes Autobahnkreuz Kamen innerhalb der Fahrbahnen
Zweiter Pflegegang.
Während der Entwicklungspflege.
Fläche hacken und jäten, unerwünschte Gehölze und Wildkräuter mit Wurzeln entfernen
Menge: 14000,000 m2
Leistungsbereichkatalog: 107

#### Unterabschnitt 00.03 Blühstreifenpflege 2027

**00.03.0001 Bodendeckerfläche pflegen steiler 1:3 1. Pflegegang*Unterhalt.pflege hacken, Geh. ent.**
Bodendeckerfläche pflegen. Unerwünschten Aufwuchs aufnehmen und nach Wahl des AN verwerten.
Neigung der Fläche steiler 1:3.
Bodendeckerfläche gesamtes Autobahnkreuz Kamen innerhalb der Fahrbahnen
Erster Pflegegang.
Während der Entwicklungspflege.
Fläche hacken und jäten, unerwünschte Gehölze und Wildkräuter mit Wurzeln entfernen
Menge: 14000,000 m2
Leistungsbereichkatalog: 107

**00.03.0002 Bodendeckerfläche pflegen steiler 1:3 2. Pflegegang*Unterhalt.pflege hacken, Geh. ent.**
Bodendeckerfläche pflegen. Unerwünschten Aufwuchs aufnehmen und nach Wahl des AN verwerten.
Neigung der Fläche steiler 1:3.
Bodendeckerfläche gesamtes Autobahnkreuz Kamen innerhalb der Fahrbahnen
Zweiter Pflegegang.
Während der Entwicklungspflege.
Fläche hacken und jäten, unerwünschte Gehölze und Wildkräuter mit Wurzeln entfernen
Menge: 14000,000 m2
Leistungsbereichkatalog: 107

**00.03.0003 Bodendeckerfläche pflegen steiler 1:3 3. Pflegegang*Unterhalt.pflege hacken, Geh. ent.**
Bodendeckerfläche pflegen. Unerwünschten Aufwuchs aufnehmen und nach Wahl des AN verwerten.
Neigung der Fläche steiler 1:3.
Bodendeckerfläche gesamtes Autobahnkreuz Kamen innerhalb der Fahrbahnen
Dritter Pflegegang.
Während der Entwicklungspflege.
Fläche hacken und jäten, unerwünschte Gehölze und Wildkräuter mit Wurzeln entfernen
Menge: 14000,000 m2
Leistungsbereichkatalog: 107

#### Unterabschnitt 00.04 Blühstreifenpflege 2028

**00.04.0001 Bodendeckerfläche pflegen steiler 1:3 1. Pflegegang*Unterhalt.pflege hacken, Geh. ent.**
Bodendeckerfläche pflegen. Unerwünschten Aufwuchs aufnehmen und nach Wahl des AN verwerten.
Neigung der Fläche steiler 1:3.
Bodendeckerfläche gesamtes Autobahnkreuz Kamen innerhalb der Fahrbahnen
Erster Pflegegang.
Während der Entwicklungspflege.
Fläche hacken und jäten, unerwünschte Gehölze und Wildkräuter mit Wurzeln entfernen
Menge: 14000,000 m2
Leistungsbereichkatalog: 107

**00.04.0002 Bodendeckerfläche pflegen steiler 1:3 2. Pflegegang*Unterhalt.pflege hacken, Geh. ent.**
Bodendeckerfläche pflegen. Unerwünschten Aufwuchs aufnehmen und nach Wahl des AN verwerten.
Neigung der Fläche steiler 1:3.
Bodendeckerfläche gesamtes Autobahnkreuz Kamen innerhalb der Fahrbahnen
Zweiter Pflegegang.
Während der Entwicklungspflege.
Fläche hacken und jäten, unerwünschte Gehölze und Wildkräuter mit Wurzeln entfernen
Menge: 14000,000 m2
Leistungsbereichkatalog: 107

**00.04.0003 Bodendeckerfläche pflegen steiler 1:3 3. Pflegegang*Unterhalt.pflege hacken, Geh. ent.**
Bodendeckerfläche pflegen. Unerwünschten Aufwuchs aufnehmen und nach Wahl des AN verwerten.
Neigung der Fläche steiler 1:3.
Bodendeckerfläche gesamtes Autobahnkreuz Kamen innerhalb der Fahrbahnen
Dritter Pflegegang.
Während der Entwicklungspflege.
Fläche hacken und jäten, unerwünschte Gehölze und Wildkräuter mit Wurzeln entfernen
Menge: 14000,000 m2
Leistungsbereichkatalog: 107

**00.04.0004 Bodendeckerfläche zurückschneiden steiler 1:3*.4. Pflegegang*Unterhalt.pflege Schnittgut nach.w. des An Verwerten**
Bodendeckerfläche zurückschneiden, schnittgut nach wahl des AN Verwerten
Neigung der Fläche steiler 1:3.
Bodendeckerfläche gesamtes Autobahnkreuz Kamen innerhalb der Fahrbahnen
Vierter Pflegegang.
Während der Entwicklungspflege.
Flächen Spirea und Potentilla
Gehölze um 1/3 zurückschneiden nach der Blüte.
Menge: 14000,000 m2
Leistungsbereichkatalog: 107

#### Unterabschnitt 00.05 Fertigstellungspflege Hochstämme

**00.05.0001 Einzelgehölz wässern Hochstamm, Stbu*12 Wässerungsg. 100 Liter*Fertigst.pflege**
StL-Nr. 211076041561
Einzelgehölz wässern, Wasser liefern. Bodenart, Exposition und Standort nach Unterlagen des AG. Wurzelraum
ausreichend durchfeuchten. Abgerechnet wird die Wässerung des Einzelgehölzes pro Jahr.
Gehölz = Hochstamm, Stammbusch.
Anzahl der Wässerungsgänge pro Jahr = 12.
Mindestwassermenge je Pflanze pro Wässerungsgang = 100
Liter.
Während der Fertigstellungspflege.
Menge: 4,000 St
Leistungsbereichkatalog: 107

**00.05.0002 Einzelgehölz pflegen 1. Pflegegang*Fertigst.pflege Pflanzsch. jäten Pfl.sch ü.60-80cm*Stamm u. Stock Bindung nachbess.*richten,entfernen**
StL-Nr. 2110761811192213
Hochstamm, Stammbusch, Solitärpflanze oder Heister in
Einzelstellung pflegen. Unerwünschter Aufwuchs nach
Wahl des AN verwerten.
Erster Pflegegang.
Während der Fertigstellungspflege.
Pflanzscheibe, gemulcht, jäten.
Gießrand 'HDPE Kunststoff'

Pflanzscheibengröße, Durchmesser über 60 bis 80 cm.
Stamm- und Stockaustriebe entfernen und nach Wahl des
AN verwerten.
Pfähle und Bindungen nachbessern, zu enge Bindungen lockern. Ersetzen fehlender Pfähle wird gesondert
vergütet.
Gehölze richten und antreten, zu schwach austreibend
zurückschneiden, abgestorbene Gehölze/Gehölzteile entfernen und nach Wahl des AN verwerten.
Menge: 4,000 St
Leistungsbereichkatalog: 107

#### Unterabschnitt 00.06 Entwicklungspflege 1.Jahr

**00.06.0001 Einzelgehölz wässern Hochstamm, Stbu*12 Wässerungsg. 100 Liter*E.-pflege 1. Jahr**
StL-Nr. 211076041562
Einzelgehölz wässern, Wasser liefern. Bodenart, Exposition und Standort nach Unterlagen des AG. Wurzelraum
ausreichend durchfeuchten. Abgerechnet wird die Wässerung des Einzelgehölzes pro Jahr.
Gehölz = Hochstamm, Stammbusch.
Anzahl der Wässerungsgänge pro Jahr = 12.
Mindestwassermenge je Pflanze pro Wässerungsgang = 100
Liter.
Während der Entwicklungspflege im 1. Pflegejahr.
Menge: 4,000 St
Leistungsbereichkatalog: 107

**00.06.0002 Einzelgehölz pflegen 1. Pflegegang*E.-pflege 1. Jahr Pflanzsch. jäten Pfl.sch ü.60-80cm*Stamm u. Stock Bindung nachbess.*richten,entfernen**
StL-Nr. 2110761812192213
Hochstamm, Stammbusch, Solitärpflanze oder Heister in
Einzelstellung pflegen. Unerwünschter Aufwuchs nach
Wahl des AN verwerten.
Erster Pflegegang.
Während der Entwicklungspflege im 1. Pflegejahr.
Pflanzscheibe, gemulcht, jäten.
Gießrand 'HDPE Kunststoff'

Pflanzscheibengröße, Durchmesser über 60 bis 80 cm.
Stamm- und Stockaustriebe entfernen und nach Wahl des
AN verwerten.
Pfähle und Bindungen nachbessern, zu enge Bindungen lockern. Ersetzen fehlender Pfähle wird gesondert
vergütet.
Gehölze richten und antreten, zu schwach austreibend
zurückschneiden, abgestorbene Gehölze/Gehölzteile entfernen und nach Wahl des AN verwerten.
Menge: 4,000 St
Leistungsbereichkatalog: 107

#### Unterabschnitt 00.07 Entwicklungspflege 2.Jahr

**00.07.0001 Einzelgehölz wässern Hochstamm, Stbu*12 Wässerungsg. 100 Liter*E.-pflege 2. Jahr**
StL-Nr. 211076041563
Einzelgehölz wässern, Wasser liefern. Bodenart, Exposition und Standort nach Unterlagen des AG. Wurzelraum
ausreichend durchfeuchten. Abgerechnet wird die Wässerung des Einzelgehölzes pro Jahr.
Gehölz = Hochstamm, Stammbusch.
Anzahl der Wässerungsgänge pro Jahr = 12.
Mindestwassermenge je Pflanze pro Wässerungsgang = 100
Liter.
Während der Entwicklungspflege im 2. Pflegejahr.
Menge: 4,000 St
Leistungsbereichkatalog: 107

**00.07.0002 Einzelgehölz pflegen 1. Pflegegang*E.-pflege 2. Jahr Pflanzsch. jäten Pfl.sch ü.60-80cm*Stamm u. Stock richten,entfernen**
StL-Nr. 2110761813192203
Hochstamm, Stammbusch, Solitärpflanze oder Heister in
Einzelstellung pflegen. Unerwünschter Aufwuchs nach
Wahl des AN verwerten.
Erster Pflegegang.
Während der Entwicklungspflege im 2. Pflegejahr.
Pflanzscheibe, gemulcht, jäten.
Gießrand 'HDPE Kunsstoff'

Pflanzscheibengröße, Durchmesser über 60 bis 80 cm.
Stamm- und Stockaustriebe entfernen und nach Wahl des
AN verwerten.
Gehölze richten und antreten, zu schwach austreibend
zurückschneiden, abgestorbene Gehölze/Gehölzteile entfernen und nach Wahl des AN verwerten.
Menge: 4,000 St
Leistungsbereichkatalog: 107

**00.07.0003 Baumverankerung entfernen Dreibock*Pfähle absägen**
StL-Nr. 2110762434
Baumverankerung einschl. Bindung entfernen.
Verankerung = Dreibock.
Pfähle ca. 40 cm über dem Boden absägen, Stümpfe als
Stammschutz belassen. Restliche Stoffe nach Wahl des AN
verwerten.
Menge: 4,000 St
Leistungsbereichkatalog: 107

### Abschnitt 01 Landschaftsbau

WaGr: 99_99_01

#### Unterabschnitt 01.00 Umpflasterung von Einläufen u. Kontrollschächte

*Hinweis: Hiweis zu OZ.01.00.0001.*
Ein Teil der Einlaufschächte ist nicht ohne Verkehrssicherung herzustellen, dazu die OZ. 02.01.0001. Beachten.

**01.00.0001 Umpflasterung von Einbauten herst. Fuge Typ B**
StL-Nr. 2311590699999902
Umpflasterung von Einbauten in unbefestigten Flächen
herstellen. Abgerechnet wird je Stück Einbauteil.
Einbauteil 'Schachteinlaufdeckel rund in Durchmessern von 40 bis 80 cm'

Lage 'Im Autobahnkreuz Kamen teiweise am Fahrbahnrand und teilweise in Böschungen, Entfernung zu befestigten Flächen von 4 m bis zu 90 m'

Umpflasterung 'Betonsteinpflaster 2 - 4 reihig'

Art und Größe der Pflastersteine 'Radialsteine 160/125 mm Länge 120mm Breite und 100mm Dicke z.b von Berdingbeton'

Beton für Fundament und Rückenstütze 'C20/25 F1 0/16mm'

Fundamentdicke und Höhe der Rückenstütze '15cm'

Fuge aus Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Menge: 35,000 St
Leistungsbereichkatalog: 115

**01.00.0002 Radialsteine Liefern**
Radaialsteine für Schachtumpflasterung zur Baustelle liefern,
Radaialstein:

Betongrau
Länge: 160/125mm
Breite: 120mm
Dicke: 100mm

Hersteller: z.b. Berdingbeton oder ähnliche.

Abgerechnet wird nach Lieferschein.
Menge: 35,000 m2

#### Unterabschnitt 01.01 Treppen Reparatur

**01.01.0001 Betonwerkstein-Blockstufen ausbauen, reinigen und neu versetzen**
Vorhandene, abgesackte und/oder verschobene Blockstufen aus Betonwerkstein (Format ca. 16/33/100 cm) fachgerecht und zerstörungsfrei ausbauen, sowie für die spätere Wiederverwendung im Baustellenbereich zwischenlagern. Die bestehende, schadhafte Betonausgleichsschicht (Stärke ca. 15 cm) ist vollständig abzubrechen. Das anfallende Abbruchmaterial geht in das Eigentum des Auftragnehmers über und ist von der Baustelle abzutransportieren und gemäß den gesetzlichen Bestimmungen fachgerecht zu entsorgen.
Die ausgebauten Betonwerksteinstufen sind an den Lager-, Stoß- und Sichtflächen von alten Mörtelresten, Anhaftungen und groben Verschmutzungen mechanisch zu reinigen, ohne die Steinsubstanz zu beschädigen.

Anschließend ist eine neue Betonausgleichsschicht aus Beton der Festigkeitsklasse C 20/25 in einer Stärke von ca. 15 cm auf tragfähigem Untergrund herzustellen. Die gereinigten Stufen sind auf dem frischen Betonfundament in waagerechter und fluchtgerechter Lage neu zu versetzen. Hierbei ist zwingend ein Gefälle von mindestens 2,5 % zur gesicherten Oberflächenentwässerung gemäß ATV DIN 18333 (Betonwerksteinarbeiten) einzuhalten.
Die Fugen sind mit einem auf den Betonwerkstein abgestimmten, frost- und tausalzbeständigen Zementmörtel hohlraumfrei zu schließen und sauber abzufugen. Die Lieferung und das Verbringen innerhalb der Baustelle des Beton C20/25 ist in dieser Position einzukalkulieren. Alle erforderlichen Nebenleistungen wie das Einmessen und das Vorhalten von Werkzeugen ist in den Einheitspreis einzukalkulieren.

Entfernungen von der Fahrbahn: erste Stufe ca. 5 m letzte Stufe ca. 34 m Höhenunterschied erste zur letzten stufe ca. 13m
Menge: 30,000 St

#### Unterabschnitt 01.02 Lieferung und Nachpflanzung von Hochstämme

**01.02.0001 Quercus robur liefern H 3xv mDb 14-16*Fastigiata VkG 1*HkG 817 01**
StL-Nr. 18104503101101
Quercus robur (Stieleiche) liefern.
Hochstamm, dreimal verpflanzt, mit Drahtballen, mit
gerader Stammverlängerung innerhalb der Krone, Stammumfang 14 bis 16 cm.
Sorte = Quercus robur 'Fastigiata' (Säuleneiche).
Vorkommensgebiet 1, Norddeutsches Tiefland.
Herkunftsgebiet Niedersächsischer Küstenraum und Rheinisch-Westfälische Bucht, 817 01.
Menge: 4,000 St
Leistungsbereichkatalog: 104

**01.02.0002 Hochstamm / Alleebaum pflanzen H ü.14-18cm, Sol. 80x80x60 cm*HDPE, DU 80 cm Boden einplan.**
StL-Nr. 2110731839202001
Hochstamm, Alleebaum, Stammbusch oder Solitär pflanzen.
Pflanzschnitt durchführen. Pflanzloch herstellen.
Brauchbaren Boden wieder einbauen. Gehölz liefern wird
gesondert vergütet.
Hochstamm/Stammbusch, Stammumfang über 14 bis 18 cm,
Solitär.
Pflanzung 'in den Grünflächen des AK Kamen nach unterlagen des AG, erschwerte erreichbarkeit entfernung zu befestigten Flächen von 30 bis 100m'

Pflanzloch 80 x 80 x 60 cm.
Gießrand herstellen, Mindesthöhe über Pflanzscheibe 20
cm Durchmesser 80 cm, Material = HDPE (Kunststoffmanschette), Mindestdicke 2 mm.
Überschüssigen Boden seitlich einplanieren.
Menge: 4,000 St
Leistungsbereichkatalog: 107

**01.02.0003 Rindenschutz herstellen StU bis 20 cm*Höhe bis 2,70 m Stammschutzfarbe**
StL-Nr. 211073521201
Rindenschutz herstellen.
Stammumfang bis 20 cm.
Schutzhöhe bis 2,70 m.
Schutz = Stammschutzfarbe, Mindesthaltbarkeit 5 Jahre.
Menge: 4,000 St
Leistungsbereichkatalog: 107

**01.02.0004 Baumverankerung (Pfahlbock) herst. Dreibock*L 3 m, DU 10-12cm geschält*Querholz halbr. 1 Bindung/Pfahl*Baumgurt 30 mm**
StL-Nr. 2110734423211400
Baumverankerung als Pfahlbock herstellen. Pfähle gekegelt bzw. gefast und gespitzt, standfest einschlagen.
Pfahlbock mit drei Pfählen.
Pfahllänge 3,00 m, Zopfdurchmesser 10 bis 12 cm.
Pfahl aus Nadelholz geschält.
Pfahlzöpfe durch Querhölzer seitlich verbinden, Pfahlverbindung = Halbrundholz geschält, Durchmesser = 50mm.
Eine Bindung je Pfahl.
Bindung = Baumgurt, 30 mm breit. Bindung am Pfahl annageln.
Menge: 4,000 St
Leistungsbereichkatalog: 107

**01.02.0005 Pflanzscheibe mulchen Pflanzsch. DU 80*Nadelholzr. 10/40 Dicke 10 cm**
StL-Nr. 211073603102
Pflanzscheibe von Gehölz gleichmäßig dick mulchen.
Pflanzscheibengröße, Durchmesser = 80 cm.
Mulchstoff = Nadelholzrinde 10/40 mm, C/N-Verhältnis
>60.
Dicke der Mulchschicht = 10 cm.
Menge: 4,000 St
Leistungsbereichkatalog: 107

### Abschnitt 02 Verkehrssicherung (Vks)

#### Unterabschnitt 02.00 Eigene Verkehrssicherung

**02.00.0001 Verk.sich. kürzerer Dauer durchf.*VZ-Plan des AG stat. Arbeitsst.*über 4 bis 8 Std. bei Tageslicht*Anordnung n. Unt. gebührenfrei**
StL-Nr. 2110513591102111
Verkehrssicherung an Arbeitsstellen von kürzerer Dauer
betriebsfertig aufbauen, vorhalten, warten, instand
setzen, betreiben und abbauen. Vorübergehende Verkehrssicherungsmaßnahmen durchführen.
Nach RSA, Regelplan 'D5'

Nach Verkehrszeichenplan des AG.
Für stationäre Arbeitsstelle.
Gesamtdauer der Verkehrsführung über 4 Std. bis 8 Std.
Bei Tageslicht.
Verkehrsrechtliche Anordnung nach Unterlagen des AG
einholen und zugehörige Unterlagen erstellen. Erforderliche Ortsbesichtigungen zur Erstellung der Planunterlagen für die verkehrsrechtliche Anordnung durchführen.
Gebührenfrei.
Menge: 11,000 St
Leistungsbereichkatalog: 105

#### Unterabschnitt 02.01 Verkehrssicherung durch die AM Kamen

**02.01.0001 Fachliche Abstimmung und Kommunikation**
Fachliche Abstimmung und proaktive Kummnikation mit der Autobahnmeisterei Kamen (AM Kamen) gemäß RSA 21 und ZTV-SA.
Leistungsumfang:

Bauablaufkoordination: Laufende Abstimmung der Bauabläufe zur wiederherstellung der Umpflasterung der Einläufe, in der nähe der Fahrbahn, mit der Autobahnmeisterei, zur Sicherung der Arbeistelle und des Verkehrsflusses.

Dokumentation: Führung eines Kommunikationsprotokolls sowie rechtssichere Archivierung der Prüfprotokolle gemäß VOB/B.

Terminkoordination: Teilnahme an allen erforderlichen Ortsterminen und Abstimmug mit der Meisterei und dem Bauüberwacher des AG´s.

Wartezeiten: Es sind wartezeiten von bis zu 5 std. Arbeitstäglich in dieser Pos. einzukalkulieren, um die Pflasterarbeiten an den Einlaufschächten durchzuführen, diese Zeiten betreffen den Auf- und Abbau der Verkehrssicherung, sowie evtl. unterbrechungen für die Öffnung der Verkehrsicherung, um den Rückstau in der Baustellführung zu minimieren, sowie ein evtl. abbruch der Verkehrssicherung durch die AM Kamen aufgrund dringender Dienstlicher Belange (Größere Unfälle,..)

Fristen für die Anmeldung der Verkehrssicherung:

Die Verkehrssicherung ist zwingend 14 Tage im vorraus bei der Autobanmeisterei Kamen anzumelden.

Absagen Auftragnehmerseitig: Absagen der Verkehrssicherung sind spätestens 48 std vor dem geplanten Beginn, Schriftlich der AM Kamen und dem Bauüberwacher mitzuteilen.

Absagen Autobahnmeisterei Kamen seitig: Absagen der Verkehrssicherung von seiten der AM sind spätestens 24 std vor dem geplanten Beginn mitzuteilen telefonisch oder schriftlich dem AN und dem Bauüberwacher

Mögliche Sperrzeiten: die möglichen Sperrzeiten sind in der Regel von Mo-Do zwischen 9 und 13 Uhr und Fr. von 9-12 Uhr, Wochenendarbeit ist nicht vorgesehen, diese Zeiten können von der AM Kamen angepasst werden(kürzer.

Abrechnung: Die Abrechnung erfolgt pro genutztem Arbeitstag (Mo-Fr), an dem die Umpflasterung der Einläufe Pos. 01.00.0001. ungeschützt  an der Fahrbahn unter Inanspruchnahme der AM-Verkehrssicherung durchgeführt wird. Mit dem Tagespreis sind sämtliche Koordinationsleistungen, Terminrisiken innerhalb der 24-Stunden-Frist sowie die täglichen Warte- und Unterbrechungszeiten vor Ort vollständig abgegolten.
Menge: 10,000 St
